# LV 01 Jahrestiefbau
Leistungsbeschreibung (GAEB DA XML 3.3, DA81)
Währung: EUR
Auftragnehmer: Original
Erstellt mit: G&W CALIFORNIA PRO, CALIFORNIA PRO V14.3.00, 18.08.2026

## LV01 2027 Jahrestiefbau
Datum: 18.08.2026

### 1 Jahrestiefbau

#### 1.1 Bereitschaftsdienst Der AN hat gemäß der Einteilung des Bereitschaftsdienstplans, welcher von der SWLB erstellt wird, rund um die Uhr einen Bereitschaftsdienst einzurichten. Dabei muss die Erreichbarkeit des AN sichergestellt sein. Der Bereitschaftsdienst beinhaltet die sofortige Aufnahme der notwendigen Straßen- und Tiefbauarbeiten zur Freilegung der Schadensstelle spätestens 60 Minuten nach Aufforderung durch den AG. Sofern dies vom AN zu bestimmten Tagen bzw. Wochen nicht gewährleistet werden kann (z. B. aufgrund von Betriebsversammlungen, Betriebsurlaub, …), hat der AN dies frühzeitig mit dem AG abzustimmen. Mindestanforderungen für Tiefbaukolonne für alle im Versorgungsgebiet der SWLB anfallenden Störungen, die einen sofortigen Tiefbau erfordern in allen Gewerken Gas/Wasser/Strom/Fernwärme/Telekommunikation: - mindestens 3 MA, je ein Polier, Baumaschinenführer und Baufachwerker - Vorhalten aller erforderlichen Maschinen, Werkzeuge, Arbeits- und Hilfsmittel für alle im Versorgungsgebiet der SWLB anfallenden Störungen im Bereich der Gas-, Wasser-, Strom- und Fernwärmeversorgung sowie im Bereich von Telekommunikationsanlagen für Tief- und Straßenbauarbeiten - Vorhalten von Baustelleneinrichtungs-, Verbau- und Sicherungsmaterial, Baustellensicherung komplett inkl. Stromgestellung, Baustellenbeleuchtung und Wartung Störungseinsätze innerhalb der Regelarbeitszeit (Montag bis Donnerstag 7:00 Uhr bis 18:00 Uhr, Freitag 7:00 bis 14:00 Uhr) werden nach Aufmaß abgerechnet. Außerhalb der Regelarbeitszeit erfolgen die Arbeiten bei Störungseinsätzen auf Nachweis. Das Verfüllen von Aufgrabungen erfolgt in der Regel werktags und wird deshalb nach Aufmaß abgerechnet.

**1.1.10 Bereitschaftsdienst Tiefbau, Pauschale für 1 Woche**
Menge: 1,000 St; EP: 707,85

**1.1.20 Störungspauschale Tiefbau aus Ruhe**
Anfahren und Abarbeiten einer Störung außerhalb der Regelarbeitszeit.
Menge: 1,000 St; EP: 373,23

**1.1.30 Störungspauschale Tiefbau aus Arbeitszeit**
Unterbrechung der Arbeiten an einer Arbeitsstelle inkl. sichern der Arbeitsstelle. Anfahren und Abarbeiten einer Störung innerhalb der Regelarbeitszeit.
Menge: 1,000 St; EP: 424,71

Summe 1.1 Bereitschaftsdienst Der AN hat gemäß der Einteilung des Bereitschaftsdienstplans, welcher von der SWLB erstellt wird, rund um die Uhr einen Bereitschaftsdienst einzurichten. Dabei muss die Erreichbarkeit des AN sichergestellt sein. Der Bereitschaftsdienst beinhaltet die sofortige Aufnahme der notwendigen Straßen- und Tiefbauarbeiten zur Freilegung der Schadensstelle spätestens 60 Minuten nach Aufforderung durch den AG. Sofern dies vom AN zu bestimmten Tagen bzw. Wochen nicht gewährleistet werden kann (z. B. aufgrund von Betriebsversammlungen, Betriebsurlaub, …), hat der AN dies frühzeitig mit dem AG abzustimmen. Mindestanforderungen für Tiefbaukolonne für alle im Versorgungsgebiet der SWLB anfallenden Störungen, die einen sofortigen Tiefbau erfordern in allen Gewerken Gas/Wasser/Strom/Fernwärme/Telekommunikation: - mindestens 3 MA, je ein Polier, Baumaschinenführer und Baufachwerker - Vorhalten aller erforderlichen Maschinen, Werkzeuge, Arbeits- und Hilfsmittel für alle im Versorgungsgebiet der SWLB anfallenden Störungen im Bereich der Gas-, Wasser-, Strom- und Fernwärmeversorgung sowie im Bereich von Telekommunikationsanlagen für Tief- und Straßenbauarbeiten - Vorhalten von Baustelleneinrichtungs-, Verbau- und Sicherungsmaterial, Baustellensicherung komplett inkl. Stromgestellung, Baustellenbeleuchtung und Wartung Störungseinsätze innerhalb der Regelarbeitszeit (Montag bis Donnerstag 7:00 Uhr bis 18:00 Uhr, Freitag 7:00 bis 14:00 Uhr) werden nach Aufmaß abgerechnet. Außerhalb der Regelarbeitszeit erfolgen die Arbeiten bei Störungseinsätzen auf Nachweis. Das Verfüllen von Aufgrabungen erfolgt in der Regel werktags und wird deshalb nach Aufmaß abgerechnet.: 1505,79

#### 1.2 Stundenlohnarbeiten Zuschläge auf den jeweiligen Basisverrechnungssatz für Nacht-, Sonn- und Feiertagsarbeit: - Nachtarbeit während der Nachtzeit ab 20:00 Uhr bis 5:00 Uhr 20 v. H. des Basisverrechnungssatzes - Arbeiten an Samstagen und Überstunden ab 18:00 Uhr 25 v. H. des Basisverrechnungssatzes - Arbeiten an Sonntagen, sowie an gesetzlichen Feiertagen, die auf einen Sonntag fallen 75 v. H. des Basisverrechnungssatzes - Arbeiten an Feiertagen, sofern sie nicht auf einen Sonntag fallen 200 v. H. des Basisverrechnungssatzes - Arbeiten am Oster- und Pfingstsonntag, ferner am 1.Mai und am 1.Weihnachtsfeiertag, auch wenn sie auf einen Sonntag fallen 200 v. H. des Basisverrechnungssatzes Die Zuschläge für Samstags-, Sonn- und Feiertagsarbeit können mit dem Zuschlag für Nachtarbeit kombiniert werden. Hilfs- und Betriebsstoffe, Energiekosten, Zubehör- und Verbrauchsteile von z. B. Schleif-, Schneide- und Trennmaschinen (Flex), Sägen, dazugehöriges Zubehör, insbesondere Trennscheiben, sind in den Stundensätzen enthalten. Für Fahrzeuge, Maschinen und Geräte kommen lediglich die reinen Einsatzzeiten zur Abrechnung. Die Stundensätze beinhalten sämtliche Gemeinkosten, Lohnnebenkosten, Auslösungen sowie vermögenswirksame Leistungen.

**1.2.10 Gehaltsempfänger für Bauhauptgewerbe Polier und Schachtmeister**
Menge: 1,000 h; EP: 65,80

**1.2.20 Bauvorarbeiter und Baumaschinenvorarbeiter**
Berufsgruppe II und M II
Menge: 1,000 h; EP: 62,41

**1.2.30 Gehobene Facharbeiter, Baumaschinenwarte und Kraftfahrer**
Berufsgruppe IV/1, IV/2, IV/3, IV/4, M IV/1, M IV/2 und M IV/3
Menge: 1,000 h; EP: 59,52

**1.2.40 Kleingerät**
Kleingeräte

Die nachfolgend aufgeführten Geräte werden zu einer Sammelposition „Kleingeräte“ zusammengefasst. Der Bieter hat hierfür einen durchschnittlichen Stundensatz anzubieten. Mit diesem Stundensatz sind sämtliche Kosten für Einsatz, Vorhaltung und den üblichen Verschleiß der aufgeführten Geräte abgegolten.
1. Kompressoren
2. Durcklufthammer
3. Trennschleifer einschl. Scheibenverschleiß
4. Transportabler Stromerzeuger 230 V
5. Elektro Bohrhammer
6. Nasschneidegerät
7. Explosionsstampframme/Flächenrüttler bis 200 kg Gewicht
8. Flächenrüttler über 200 bis 1000 kg Gewicht
Menge: 1,000 h; EP: 15,42

**1.2.50 Baufacharbeiter und Baumaschinisten**
Berufsgruppe V/1, V/2, M V/1, M V/2, M V/3 und M V/4
Menge: 1,000 h; EP: 56,63

**1.2.60 Baufachwerker und Maschinenfachwerker**
Berufsgruppe VI und M VI
Menge: 1,000 h; EP: 53,24

**1.2.70 Bauwerker (Berufsgruppe VII)**
Menge: 1,000 h; EP: 52,24

**1.2.80 Minibagger, Löffelinhalt bis 0,100 m³**
Menge: 1,000 h; EP: 30,51

**1.2.90 Hydraulikbagger, Löffelinhalt bis 0,500 m³**
Menge: 1,000 h; EP: 39,78

**1.2.100 Hydraulikbagger, Löffelinhalt über 0,700 m³**
Menge: 1,000 h; EP: 58,56

**1.2.110 Mehrkosten für Felsmeißel**
Menge: 1,000 h; EP: 28,33

**1.2.120 Kleintransporter, Nutzlast bis 5 t**
Menge: 1,000 h; EP: 27,90

**1.2.130 LKW, Nutzlast über 9 bis 12 t**
Menge: 1,000 h; EP: 39,09

**1.2.140 LKW, Nutzlast über 12 bis 15 t**
Menge: 1,000 h; EP: 54,42

**1.2.150 Bitum. Mischgut 0/16 oder 0/32**
Menge: 1,000 t; EP: 141,99

**1.2.160 Asphaltbeton 0/5 oder 0/8**
Menge: 1,000 t; EP: 180,53

**1.2.170 Beton C12/15**
Menge: 1,000 m3; EP: 187,31

**1.2.180 Beton C20/25**
Menge: 1,000 m3; EP: 199,32

**1.2.190 Zement PZ 35 L oder F, 50 - kg Sack**
Menge: 1,000 St; EP: 15,47

**1.2.200 Fertigmörtel, 40 - kg Sack**
Menge: 1,000 St; EP: 16,44

**1.2.210 Schnellbinder**
Menge: 1,000 kg; EP: 5,80

**1.2.220 Mauerziegel Mz 12, 240/115/71**
Menge: 1,000 St; EP: 2,21

**1.2.230 Kabeltransportanhänger 5,8 t**
Kabeltransportanhänger bis max. zul. 5,8 t / Nutzlast 4,6 t
Menge: 1,000 h; EP: 9,80

**1.2.240 Kabeltransportanhänger 11 t**
Kabeltransportanhänger bis max. zul. 11 t / Nutzlast 9 t
Menge: 1,000 h; EP: 15,90

Summe 1.2 Stundenlohnarbeiten Zuschläge auf den jeweiligen Basisverrechnungssatz für Nacht-, Sonn- und Feiertagsarbeit: - Nachtarbeit während der Nachtzeit ab 20:00 Uhr bis 5:00 Uhr 20 v. H. des Basisverrechnungssatzes - Arbeiten an Samstagen und Überstunden ab 18:00 Uhr 25 v. H. des Basisverrechnungssatzes - Arbeiten an Sonntagen, sowie an gesetzlichen Feiertagen, die auf einen Sonntag fallen 75 v. H. des Basisverrechnungssatzes - Arbeiten an Feiertagen, sofern sie nicht auf einen Sonntag fallen 200 v. H. des Basisverrechnungssatzes - Arbeiten am Oster- und Pfingstsonntag, ferner am 1.Mai und am 1.Weihnachtsfeiertag, auch wenn sie auf einen Sonntag fallen 200 v. H. des Basisverrechnungssatzes Die Zuschläge für Samstags-, Sonn- und Feiertagsarbeit können mit dem Zuschlag für Nachtarbeit kombiniert werden. Hilfs- und Betriebsstoffe, Energiekosten, Zubehör- und Verbrauchsteile von z. B. Schleif-, Schneide- und Trennmaschinen (Flex), Sägen, dazugehöriges Zubehör, insbesondere Trennscheiben, sind in den Stundensätzen enthalten. Für Fahrzeuge, Maschinen und Geräte kommen lediglich die reinen Einsatzzeiten zur Abrechnung. Die Stundensätze beinhalten sämtliche Gemeinkosten, Lohnnebenkosten, Auslösungen sowie vermögenswirksame Leistungen.: 1418,62

Summe 1 Jahrestiefbau: 2924,41

Summe LV01 2027 Jahrestiefbau: 2924,41; USt %: 19,00; Summe brutto: 3480,05
